# Profilschulcampus Ascheberg Haus A
Angebotsaufforderung (GAEB 90, DA83)
DV-Nummer: PSA
Währung: EUR
Auftraggeber: Gemeinde Ascheberg, vertreten durch Fr. Möller, Dieningstraß

## A - BODENBELAGSARBEITEN BETONWERKSTEIN
Datum: 13.10.26

*Hinweis*
ATV Allgemeine Technische Vertragsbedingungen:

0.1 Angaben zur Baustelle

0.1.1 Kurzbeschreibung, Maßnahmen

Neubau, Umbau u. Sanierung Profilschule Ascheberg
Die Gemeinde Ascheberg, Dieningstraße 7 in 59378
Ascheberg plant auf dem Bahnhofsweg 1-5 in 59378
Ascheberg den Neubau des Profilschulcampus Ascheberg.
Das Bauvorhaben umfasst zwei Neubauten, ein
Wirtschaftsgebäude und die Sanierung eines
Bestandkomplexes. Aktuell besteht der Schulkomplex aus
mehreren Gebäudeteilen (s. beiliegenden
Baustelleneinrichtungsplan). Die Häuser B + C, die
zentral angeordnete Mensa und der Abbruch des
vorhandenen Haus 1 (C) sind nicht Bestandteil dieser
Maßnahme.

In dieser Maßnahme wird das Haus A kern- und
energetisch saniert sowie das Wirtschaftsgebäude
erweitert und mit einer ungedämmten Fassadenbekleidung
versehen.

Das Haus A ist in den 1970er Jahren als Massivbauweise
als 2-/3-geschossiges Gebäude in 2 Bauabschnitten mit
Klinkerfassade errichtet worden. In den 1990er Jahren
wurde ein Kalzip-Walmdach auf beiden Geschossen
errichtet, welches im Zuge der Sanierungsmaßname
zurückgebaut wird. Das Gebäude ist nicht unterkellert.
Das Wirtschaftsgebäude besteht aus eingeschossigen
Beton-Fertigteilgaragen, die mit einer
Holzrahmenkonstruktion erweitert werden.

Luftbild

Lageplan / geplant

Erschließung
Das Baugrundstück ist NUR über den Bahnhofsweg im
Norden anzufahren.

Für die Bauzeit ist ausschließlich die Anfahrt über den
Bahnhofsweg möglich.
Das Parken ist auf dem Parkplatz an der Turnhalle
möglich .
Die Rettungszufahrt der Feuerwehr erfolgt aus Richtung
Bahnhofsweg und Nordkirchener Straße.
Ein Wenden von Fahrzeugen ist nur vor der Lagerfläche
möglich, siehe Baustelleneinrichtungsplan.

Der Zugang und die Zufahrt zur Sporthalle, der Mensa
und zu den Häusern B und C ist jederzeit freizuhalten.
Insbesondere ist auf den Schulbetrieb, die Schüler und
Lehrer besondere Rücksicht zu nehmen.

Hindernisse auf dem Profilschulcampus
Östlich von Haus C befindet sich eine Bunkeranlage,
welcher als Rückzugsort für Fledermäuse zwingend zu
schützen und erhalten ist. Die Maßnahmen gemäß des
Artenschutzrechtlichen Gutachtens
"220209_Artenschutzrechtlicher Fachbeitrag" sind
zwingend einzuhalten.

Da die Maßnahmen im laufenden Schulbetrieb stattfinden,
hat es oberste Priorität den Schutz der Schüler*innen
und Lehrer*innen zu gewährleisten.

Baulärm
Da die Schule auf dem Gelände im Betrieb sind alle
lärmerzeugenden Arbeiten entweder morgens bis 7:30 Uhr
oder nach 15:00 Uhr oder innerhalb der Schulferien des
Landes NRW auszuführen.

0.1.2 Lage

Lage der Baustelle: innerstädtisch, Wohngebiet
Bundesland: NRW
Stadt/ Ort: 59378 Ascheberg
Straße: Bahnhofsweg 1-5

Die postalische Adresse lautet:

Bahnhofsweg 5, 59387 Ascheberg - Nordrhein-Westfalen

Der Profilschulcampus Ascheberg befindet sich im
Südwesten von Ascheberg und kann über die
"Nordkirchener Straße" und den "Bahnhofsweg" angefahren
werden. Für die Zufahrt von Baustellenfahrzeugen ist
ausschließlich der "Bahnhofweg" zu nutzen.

0.1.3 Angabe zur baulichen Anlage

Projektziele / Aufgabenstellung
Ziel der Maßnahme ist die Neuorganisation und
Optimierung des gesamten Profilschulcampus.

Auf dem Gelände der Profilschule Ascheberg kommen
mehrere Baumaßnahmen zur Ausführung.

Abbruch Bestandsgebäude Haus 1 in den Osterferien 2024
Neubau BA1: Haus B und Haus C ab Sommer 2024 - Frühjahr
2026
Freianlagen BA1 ab Sommer 2025
Abbruch Hausmeisterhaus im Frühjahr 2026
Neubau und Sanierung BA2: Wirtschaftsgebäude und Haus A

ab Frühjahr 2026 - Winter 2026
Freianlagen BA2 ab Frühjahr 2026

Insbesondere ist auf den Schulbetrieb, die Schüler und
Lehrer besondere Rücksicht zu nehmen.

Flächenangaben
Haus A:
Brutto- Grundfläche (BGF) nach DIN 277: ca. 3.306 qm
Brutto- Rauminhalt (BRI) nach DIN 277: ca. 13.308 cbm

Wirtschaftsgebäude:
Brutto- Grundfläche (BGF) nach DIN 277: ca. 240 qm
Brutto- Rauminhalt (BRI) nach DIN 277: ca. 838 cbm

Außenmaße
Haus A:
2-geschossiger Kubus:
Länge ca. 37,53 m
Breite ca. 13,88m
3-geschossiger Kubus:
Länge ca. 46,73 m
Breite ca. 19,02m

Wirtschaftsgebäude:
Länge ca. 30,07m + 6,90m
Breite ca. 7,45 m / 6,39m

Höhen ab OK geplantes Gelände
Haus A:
OK geplantes Gelände ca. +66,37m bis +67,07m NHN (OKFF
EG +66,37m NHN)
Attikahöhe 2-geschossiger Kubus ca. +7,04m ab OKFF =
+73,41m NHN
Attikahöhe 3-geschossiger Kubus ca. +11,97m ab OKFF =
+78,34m NHN

Wirtschaftsgebäude:
OK geplantes Gelände WG ca. +66,44m bis +66,49m NHN
(OKFF +66,49m NHN)
Attikahöhe ca. +3,15m ab OKFF = +69,64m NHN

Böschung
Ostseite Haus A Achse I-K/12, Höhenversprung ca. 0,60m

0.1.4 Baugrund

Nicht relevant für Gewerk Bodenbelagsarbeiten

0.1.5 Verkehrsverhältnisse

Vor Angebotsabgabe hat sich der Bieter von den
örtlichen Verhältnissen und der Beschaffenheit der
Baustelle, insbesondere Anfahrt und Transport, zu
informieren, so dass Nachforderungen wegen Unkenntnis
ausgeschlossen sind.

Parkmöglichkeiten auf der Baustelle -siehe
Baustelleneinrichtungsplan

0.1.6 Baustelleneinrichtung

Die Baustelleneinrichtung zur Ausführung der eigenen
Leistung, sowie alle Kosten für das Aufstellen von
Kränen/Autokränen (falls durch AN geplant), ist in die
Einheitspreise mit einzukalkulieren.

Dies gilt auch für erneute Baustelleneinrichtungen für
die jeweiligen Folgebauabschnitte!

Container zur Entsorgung sind vom Unternehmer zu
stellen und in die Einheitspreise einzukalkulieren.

Nach Beendigung der Arbeiten sind diese Flächen sauber
und ordentlich zu übergeben.

0.1.7 Anschlüsse Bauwasser, Baustrom

Der Baustromanschluss erfolgt über den Trafo des
Versorgers Gelsenwasser am Bahnhofsweg.
Der Bauwasserzugang befindet sich an der Mensa. Das
Einrichten der Anschlüsse und die Position sind durch
den AN in die Baustelleneinrichtung einzukalkulieren.

Baustrom
Baustromanschluss wird vom AG gestellt, die Verteilung
ist vom Rohbauer zu stellen und der Verbrauch wird über
AG abgerechnet.
Bauwasser
Bauwasseranschluss mit einer Wasseruhr, sowie die
Verteilung ist vom Rohbauer zu stellen und der
Verbrauch wird über AG abgerechnet.

0.1.8 Begehung der Baustelle

Ortsbesichtigung
Es ist empfehlenswert zur Angebotskalkulation sich über
die Gegebenheiten vor Ort zu informieren, insbesondere
Über das Baugrundstück, die Zufahrtsmöglichkeiten,
sowie über die örtlichen Verkehrsverhältnisse.

Baustellenbegehung
Die Begehung der Baustelle ist nur befugten Personen
gestattet. Eine Begehung der Baustelle durch nicht am
Bau Beteiligte ist nur nach Abstimmung mit der
Bauleitung und unter Beachtung der Baustellenverordnung
/ Sicherheitsverordnung gestattet.

0.1.9 Grundsätzliches

Der AN ist verpflichtet ein Standard-Bautagebuch zu
führen; vollständig, d.h. mit allen Fakten,
Besonderheiten sowie dem Umfang der ausgeführten
Vertragsleistungen. Wöchentlich sind die
Bautagesberichte der Bauleitung vorzulegen. Eventuelle
Behinderungen sind umgehend mündlich anzumelden. Kann
der Behinderungsgrund in der Folge nicht sofort
beseitigt werden, so ist die Behinderung schriftlich
einzureichen.

Gemäß der Baustellenordnung, dem Arbeits- und
Gesundheitsschutz herrscht auf der Baustelle
grundsätzlich Alkoholverbot und Verbot für die Einnahme
anderer berauschender Mittel.

Die Zufahrtstraßen zum Baugrundstück sind reine
Wohnstraßen.Aus diesem Grund ist unbedingt darauf zu
achten, dass die Beeinträchtigungen und Belästigungen
für die Anlieger so gering wie möglich gehalten werden.
Insbesondere ist eine besondere Vorsicht und
Rücksichtnahme auf die anderen Verkehrsteilnehmer (ggf.
spielende Kinder !), sowie auf den laufenden
Schulbetrieb zu nehmen.

0.1.10 Zugang zur Baustelle

Der Bauzaun ist in Gänze zu jeder Zeit geschlossen zu
halten und gegen unbefugte Dritte zu sichern. Das
Schloss am geöffneten Bauzaun muss geschlossen bleiben.
Für fahrlässigen Diebstahl haftet der Auftragnehmer.
Abweichungen finden nur in Absprache mit der Bauleitung
statt. Es wird einen Zugang geben der mit Stahlkette
und Zahlenschloss nach dem Verlassen der Baustelle vom
Auftragnehmer wieder zu schließen ist.

Prinzip: Der Letzte macht das Licht aus.

0.1.11 Kontakt

Kontaktdaten der Projektbeteiligten wird dem AN nach
Auftragserteilung elektronisch mitgeteilt.

0.1.12 Ausführungsfristen

Der im Anhang beigefügte Bauzeitenplan dient der
Verdeutlichung der geplanten Abläufe. Maßgeblich für
die Ausführungsfristen und die Kalkulation der Angebote
sind allein die im Formular "214 Besondere
Vertragsbedingungen" vorgegebenen Fristen. Bei
Änderungen des Bauzeitenplans wird dem AN im Rahmen der
Beauftragung der aktuelle Bauzeitenplan übermittelt.

Spätestens zwei Wochen nach der Beauftragung ist vom AN
ein Bauzeitenplan vorzulegen.

0.1.13 Materiallagerung

Materiallagerungen sind grundsätzlich mit der örtlichen
Bauleitung abzustimmen. Materialtransport und Einbau
sind zeitlich mit dem Bauablauf entsprechend zu
disponieren. Das langfristige Abstellen und
Zwischenlagern auf der Baustelle ist nicht gestattet.

Das Lagern wassergefährdender Stoffe, (Öl, Treibstoffe,
Säuren. Laugen, Isolierstoffe, Farben, Salze,
Giftstoffe, etc.) auf dem Gelände des AG ist
grundsätzlich verboten. Sind aufgrund örtlicher
Verhältnisse Abweichungen hiervon notwendig, so sind
sie nur nach Bekanntgabe und mit Genehmigung der
Bauleitung gestattet. Die entsprechenden Vorschriften
über das Lagern wassergefährdender Stoffe sind dann
strengstens zu beachten.

Bei der Lagerung von Materialien sind die
DGNB-Anforderungen zu berücksichtigen.

Notausgänge sind Grundsätzlich frei zu halten.

0.1.14 Entsorgung

Das Entsorgen wassergefährdender Stoffe, (Öl,
Treibstoffe, Säuren, Laugen, Isolierstoffe, Farben,
Salze, Giftstoffe, etc.) auf dem Gelände des
Auftraggeber ist grundsätzlich verboten.

0.1.15 Sorgfaltspflicht/Reinigung

Der AN ist verpflichtet, Verpackungsmaterialien sowie
Restmaterialien, Abfall und durch ihn verursachten
Bauschutt nach Beendigung der Tagesleistung, also
täglich, zu seinen Lasten zu entsorgen.

Zur Vermeidung von Brandgefahr ist insbesondere darauf
zu achten, dass keine Anhäufung von leicht
entzündlichen Verpackungsmaterialien erfolgt.

0.1.16  Mitgeltende Normen und Regeln

Es gelten jeweils die DIN Normen und Regeln in der zum
Vertragsschluss gültigen Fassung einschließlich der
Änderungen, Berichtigungen und Beiblätter sowie die
anerkannten Regeln der Technik.

Soweit in der Leistungsbeschreibung auf technische
Spezifikationen, z. B. nationale Normen, mit denen
Europäische Normen umgesetzt werden, europäische
technische Zulassungen, gemeinsame technische
Spezifikationen, internationale Normen, Bezug genommen
wird, werden auch ohne den ausdrücklichen Zusatz: "oder
gleichwertig", immer gleichwertige technische
Spezifikationen in Bezug genommen.

*Hinweis*
Zusätzliche Technische Vertragsbedingungen (ZTV):

0.2 Ausführung - Allgemein

0.2.1 Vorschriften - Ausführung

Für die Ausführung der nachfolgend beschriebenen
Leistungen gelten die zum Zeitpunkt der Ausführung
gültigen Merkblätter, Ausführungempfehlungen der
Verbände, Richtlinien, DIN-Normen und weitere
anerkannten Regeln der Technik. Der AN ist verpflichtet
während der Bauarbeiten alle Unfallverhütungsvorschriften veröffentlicht von
BG-Bauberufsgenossenschaft, Deutsche gesetzliche
Unfallversicherung und weitere anerkannten
UVV-Vorschriften einzuhalten.

Die Unfallverhütungsvorschriften "Bauarbeiten" (GUV-V C
22) sind zu beachten.

Im Umkreis des Baugeländes befinden sich zu schützende
Bestandsgebäude und zu schützende Bäume. Alle
Anforderungen zum Schutz der bestehenden Gebäude sowie
der zu erhaltenden Bäume, insbesondere bei der
Anlieferung, sind bei der Ausführung der Arbeiten zu
beachten.

Schutz von Bäumen, Vegetationsbeständen und Tieren bei
Baumaßnahmen gemäß RAS-LP 4 sind verbindlich
einzuhalten.

0.2.2 Grundlagen der Arbeiten sind ferner:

Der AN hat vor der Ausführung seiner Arbeiten sich mit
den Inhalten des SiGePlans vertraut zu machen, seine
Gefährdungsbeurteilung mit dem SiGeKo abzustimmen und
die Ergebnisse in die Gefährdungsbeurteilung zu
übernehmen. Der AN hat grundsätzlich den Vorgaben des
SiGeKo s Folge zu leisten. Auf die strikte Einhaltung
aller Sicherheitsvorschriften wird durch den AG großen
Wert gelegt. Die Baustelle befindet sich in
unmittelbarer Nähe von laufendem Schulbetrieb! Bei
Nichtbeachtung der Sicherheitsvorschriften ist sowohl
der Vertreter des Bauherren als auch der SiGeKo
jederzeit berechtigt die Baustelle stillzulegen.

"Eigene" Liefer- und Geschäftsbedingungen des AN finden
keine Anwendung.

Nach Auftragserteilung ist der AN verpflichtet
innerhalb 14 Tagen unaufgefordert dem AG alle
Unterlagen zu übermitteln, aus dem alle
bauaufsichtlichen Zulassungen, Prüfungszeugnisse,
Einbaubedingungen und technischen Eigenschaften der vom
AN zum Einbau vorgesehenen Produkte ersichtlich sind.

0.2.3 Ortsbesichtigung

Es ist empfehlenswert zur Angebotskalkulation sich über
die Gegebenheiten vor Ort zu informieren, insbesondere
über das Baugrundstück, die Zufahrtsmöglichkeiten,
sowie über die örtlichen Verkehrsverhältnisse.

0.2.4 Umfang der Leistung

Alle Leistungen beinhalten neben der Lieferung auch das
Abladen, Zwischenlagern und  Transportieren. Sämtliche
Genehmigungen und Gebühren, die zur Leistungserbringung
des AN erforderlich sind, sind einzukalkulieren.

0.2.5 Fachbauleiter, Polier

Die Ausführung aller Arbeiten muss von einem
erfahrenen, deutschsprachigem, weisungsbefugten
Fachbauleiter des AN regelmäßig überwacht werden.

Er ist für die Einhaltung der am Leistungsort jeweils
geltenden Unfallverhütungs- und Arbeitsvorschriften,
für die ordnungsgemäße Durchführung der Arbeiten unter
Beachtung der anerkannten Regeln der Technik und aller
sonstigen erforderlichen Vorkehrungen während der
Ausführung bis zur Abnahme durch die Bauleitung
verantwortlich.

Der AN ist allein für die Ausführung und ordnungsgemäße
Erfüllung seiner Leistung verantwortlich. Er hat keinen
Anspruch auf Überwachung seiner Leistung durch die
Bauleitung. Die anfallenden Leistungen sind so zu
erbringen, dass sie die geforderten Eigenschaften
aufweisen und den anerkannten Regeln der Baukunst
entsprechen. Von der Bauleitung festgestellte Mängel
sind sofort in Abstimmung zu beseitigen und die
Leistung in einen fachgerechten Zustand zu bringen.

0.2.6 Baubesprechungen

Der AN ist verpflichtet an den wöchentlichen
Projektbesprechungen des AG unter Teilnahme des
weisungsbefugten, deutschsprachigen Fachbauleiters auf
der Baustelle teilzunehmen. Weitere Besprechungstermine
kann der AG nach Erfordernis festlegen. Auf Verlangen
des AG nehmen auch eventuelle Nachunternehmer des AN an
den Sitzungen teil.

0.2.7 Planunterlagen

Der AN erhält vom AG nach der Auftragsvergabe alle
Planunterlagen als PDF-Datei im Datenformat.

Weitere Vervielfältigungen zum eigenen Gebrauch und die
Verteilung an eventuelle Nachunternehmer ist
eigenverantwortlich und auf eigene Kosten vorzunehmen.

Der AN erhält einen Zugriff auf die Plattform PLANFRED,
auf die aktuellen Planungen verwaltet werden.

0.2.8 Regiearbeiten - Ergänzungen zu VOB/B § 15

Stundenlohnarbeiten werden nur anerkannt, wenn sie
spätestens 3 Tage nach Ausführung von dem AG und/oder
der Bauleitung abgezeichnet werden. Stundenlohnarbeiten
dürfen nur auf ausdrückliche Bestellung durch den AG
vor Ausführungsbeginn ausgeführt werden. Kosten für
Führungs- und Aufsichtspersonal werden nicht gesondert
vergütet, sondern sind anteilig in die Lohnpreise
einzukalkulieren. Dasselbe gilt für die
Lohnnebenkosten, wie Wege- und Fahrgelder, Trennungs-,
Übernachtungs- und Unterkunftsgelder.

0.2.9 Dokumentation

Der AN hat die erforderlichen Dokumentationen der von
Ihm ausgeführten Leistungen zu liefern in Form von:

Werkplanung /Montageplanung im PDF- und dwg-Format,
soweit erforderlich
Prüfzeugnisse/Nachweise sämtlicher Materialien und
Oberflächen/Korrosionsschutzmaßnahmen etc.
sämtliche ggf. erforderlichen zusätzlichen statischen
Nachweise
ggf. erteilte Zustimmungen im Einzelfall/Zulassungen
Entsorgungsnachweise sämtlicher abgefahrener Baustoffe
mit Angabe der Deponie
Fachbauleiter- und Fachunternehmerbescheinigungen
Mengenermittlung
Aufmaßpläne

Aufwendungen hierzu sind in die EP einzukalkulieren.

*Hinweis*
0.3 Zusätzliche Technische Vertragsbedingungen (ZTV)
für Betonwerksteinarbeiten

0.3.1 Vorschriften, Normen

Es wird hingewiesen auf:

ATV DIN 18352 Fliesen- und Plattenarbeiten
Merkblatt des Hauptverbandes der gewerblichen
Berufsgenossenschaften für Fußböden in Arbeitsräumen
und Arbeitsbereichen mit erhöhter Rutschgefahr (ZH
1/571)
Merkblätter des Zentralverbandes des Deutschen
Baugewerbes, Berlin:
Hinweise für die Ausführung und Verlegung von
Abdichtungen im Verbund mit Bekleidungen und Belägen
aus Fliesen und Platten für Innen- und Außenbereiche
Prüfung von Abdichtungsstoffen und Systemen
Bodenbeläge aus Fliesen und Platten außerhalb von
Gebäuden Bewegungsfugen in Bekleidungen und Belägen aus
Fliesen und Platten
Merkblätter des Industrieverbandes Dichtstoffe e.V.

0.3.2 Angebot

Die Leistung umfasst, d.h.in die Einheitspreise ist
einzukalkulieren:

Es ist grundsätzlich nur der Einbau von Systemaufbauten
zulässig. Die Materialverträglichkeit der einzelnen
Komponenten muss gewährleistet sein, auch zu
angrenzenden Bauteilen

Spachtelmassen und belegte Flächen sind vor zu raschem
Wasserentzug, extremer Wärmebelastung, direkter
Sonneneinstrahlung, Zugluft, Frost und Regen zu
schützen.

Das Herstellen von Aussparungen sind nach örtlicher
Vorgabe auszuführen. Die Aussparungen müssen von den
Abdeckrosetten vollständig abgedeckt werden können.

Abstemmen von Estrichabschrägungen vor Metallwinkeln in
Türöffnungen

0.3.3 Verlegen

Folgende Punkte sind beim Verlegen der Beläge zu
beachten und entsprechend in die EP zu kalkulieren:

Die Platten sind im Fugenschnitt oder Verband (gem.
Angabe in den Einzelpositionen) parallel zu Wänden zu
verlegen. Unabhängig davon ist die Verlegerichtung mit
den Architekten abzustimmen bzw. entspr. Verlegeplan
auszuführen.

Passstücke sollen wenn möglich nicht kleiner als 1/2
Platte sein. Das Verlegen von schmalen Streifen ist zu
vermeiden.

In jedem Stockwerk sind Meterbolzen vorhanden; die
Höhen sind vor dem Verlegen des Bodenbelags
verantwortlich zu prüfen; eventuell erforderlich
werdende Maßnahmen zum Erreichen der geplanten Höhen
sind vor Beginn der Ausführung der Objektüberwachung
schriftlich anzuzeigen.

Die Maße und Mengen sind vom AN verantwortlich am Bau
zu nehmen.
Die im Leistungsverzeichnis angegebenen Mengen sind
keine Bestellgrundlage.

Unmittelbar nach Abschluss der jeweiligen Arbeiten sind
Mörtel und Klebereste sowie Zementschleier vollständig
zu entfernen. Zeitversetzte Reinigung und Erstpflege
nach separater Position.

0.3.4 Betonwerkstein

Innerhalb einer zusammengehörigen Fläche sind nur
Betonwerksteinplatten einer Charge zu verwenden.

Dem Architekten sind ausreichend große Handmuster nach
Aufforderung zur Bemusterung vor der Vergabe
unentgeltlich zur Verfügung zu stellen.

Die Materialbestellung darf erst nach schriftlicher
Freigabe der Musterflächen erfolgen.

0.3.5 Bauablauf

Für die gesamte Maßnahme zeitgleich werden die Arbeiten
an der Fassade und Dach, Arbeiten der technischen
Gewerke, dem Ausbau und an den Außenanlagen
durchgeführt. Hierauf hat der AN Rücksicht zu nehmen
und dafür Sorge zu tragen, dass durch die Ausführung
der Arbeiten keine Beeinträchtigungen für andere
Gewerke entstehen.

Über die Dauer der Abbindezeit von Mörtel o.a. sind die
Räume gegen Betreten durch Abschrankungen zu sichern.
Auf einem gut sichtbaren Anschlag ist anzugeben, wann
die Räume frühestens betreten werden dürfen. Dies ist
in die EP einzukalkulieren.

Der Schutz der eigenen Bauleistung und fremder,
angrenzender Bauleistungen obliegt dem AN für die Dauer
seiner Bauzeit bis zur Abnahme. Transport- und
Montageschäden sind durch geeignete Schutzmaßnahmen
auszuschließen.
Schutzabdeckungen siehe separate Positionen.

0.3.6 Angabe Beispielfabrikate

Die im Leistungsverzeichnis in einzelnen Positionen
enthaltenen konkret benannten Produktbezeichnungen mit
dem Zusatz "Planungs-/Beispielsfabrikat:  ... oder
gleichwertig" erfolgen lediglich beispielhaft. Sie
dienen dazu dem Bieter die Bearbeitung des Angebotes zu
erleichtern. Eine Festlegung auf ein bestimmtes Produkt
eines Herstellers ist damit nicht verbunden. Alle vom
anzugebenden Produkt eines Herstellers einzuhaltenden
technischen und qualitativen Merkmale sind im
Positionstext konkret beschrieben."

*Hinweis*
Anlagenverzeichnis

01 Bauzeitenplan

PSA-2026-04 Terminplan_BBM-2026-06-09
Hinweis: Bei Änderungen der Ausführungsfristen wird dem
AN im Rahmen der Beauftragung der aktuelle
Bauzeitenplan übermittelt.

02 Baustelleneinrichtung

PSA A A LP BEP-200
Hinweis: Bei dem BE-Plan handelt es sich um eine
exemplarische Anordnung der Baustelleneinrichtung.

03 Bauzeichnungen

Grundrisse
PSA-A A GR-EG-50 c 2026-07-28
PSA-A A GR-OG1-50 c 2026-07-28
PSA-A A GR-OG2-50 c 2026-07-28

Boden-Wand-Übersichten
PSA A A GR-BO-WA EG-50 2026-07-28
PSA A A GR BO-WA OG1-50 2026-07-28
PSA A A GR BO-WA OG2-50 2026-07-28

Schnitte
PSA-A A SC-A-B-C-50 c 2026-08-07
PSA-A A SC-D-E-50 c 2026-08-07

Ansichten
PSA-A A AN-NORD-SÜD-50 b 2026-08-06
PSA-A A AN-OST-WEST-50 a 2026-05-20

Details
PSA A A DE FBO 5 -IA 2026-07-30 Fußbodenaufbauten

05 Artenschutz
Anlage 8 - Artenschutzrechtlicher Fachbeitrag ASP BPlan
Profilschulcampus inkl. Anlagen

Hinweis Kalkulationsgrundlage

Zur Kalkulation der folgenden Positionen dienen zu den
Positionsbeschreibungen die dem Leistungsverzeichnis
beiliegenden Planunterlagen. Diese Unterlagen hat der
AN zur Kalkulation der jeweiligen EP-Preise ergänzend
zu den Positionsbeschreibungen hinzuziehen.

### Titel 01 Betonwerksteinarbeiten Haus A

#### Untertitel 01.01 Projektierungsleistungen

**01.01.10 Feuchtemessungen**
Zusätzliche Feuchtemessung, über die Nebenleistung in
der VOB hinaus als besondere Leistung, zur Prüfung der
Belegreife mittels CM- Messung durchführen und der
Bauleitung schriftlich dokumentieren.

Die Räume, in denen die Feuchtemessungen zu erfolgen
haben, sind vorab durch den AN mit der
Objektüberwachung abzustimmen.

Der Feuchtigkeitsgehalt des Untergrundes ist
aktenkundig vor Aufnahme der Arbeiten festzustellen.
Messprotokolle/Unbedenklichkeitsbescheinigungen sind
der Objektüberwachung unaufgefordert zur Verfügung zu
stellen.
Menge: 2,000 Stck

**01.01.20 Haftzugfestigkeit prüfen**
Haftzugfestigkeit des Untergrunds prüfen und der
Objektüberwachung schriftlich dokumentieren.
Menge: 2,000 Stck

**01.01.30 Verlegeplanung**
Erstellen der Verlegepläne für die nachfolgend
beschriebenen Verlegearbeiten in den Fluren und
Treppenhäusern.

Ansatzpunkte, Passplatten, Verlegemuster sind in den
Verlegeplänen darzustellen..

Sind Dehn- bzw. Feldbegrenzungsfugen erforderlich, so
sind diese verantwortlich vom AN zu planen und mit den
Architekten abzustimmen; sie sind in den Verlegeplänen
darzustellen. Es wird ein fugenfreies Erscheinungsbild
angestrebt.
Einzukalkulieren ist das Aufmessen der Estrichfugen zur
Übernahme in die Verlegeplanung.
Menge: 1,000 psch

#### Untertitel 01.02 Vorbereitende Arbeiten

*Hinweis*
Die Ausführung der nachfolgenden Positionen sind vor
Beginn mit der Objektüberwachung abzusprechen und nur
nach Aufforderung auszuführen.

Die Positionen gelten nicht für Arbeiten, die
Nebenleistungen gem. VOB sind.

Ausgleichsmaßnahmen, z.B. Mehrstärken aus Maßtoleranzen
die im Rahmen der DIN 18 201, 18 202 und 18 203 Teil
1-3 zulässig sind, sowie das Verspachteln kleinerer
Risse, Löcher und Unebenheiten sind Nebenleistung,
ebenso das Reinigen von leichter Verschmutzung.

Die Betonwerksteinarbeiten werden in Bereichen mit
neuem Zementestrich ausgeführt.

In den Fluren OG1+2 bleibt der Betonwerkstein erhalten,
hier sind lediglich Ausgleichs- und Ergänzungsarbeiten
erforderlich. (Ausnahme Treppenhäuser, dort
Betonwerkstein neu)

Fußbodenaufbauten von oben nach unten:

A- Betonwerkstein / BO 1.+2. OG neu Treppenhäuser
ca. 30 mm Betonwerkstein R9, 40x40 cm, Kreuzverband
ca. 5-8 m Mittelbettkleber, elastisch
ca. 25 mm Zementestrich als Verbundestrich
CT-C35-F5-V30 mit Zusatzmittel (Gewerk Estrich)
i.M. 20 mm zementgebundene Ausgleichsschüttung
(Gewerk Estrich)
Stahlbetondecke Bestand / Stahlbetonhohldecke

A- Betonwerkstein / BO EG neu
ca. 30 mm Betonwerkstein R9, 40x40 cm, Kreuzverband
ca. 5-8 m Mittelbettkleber, elastisch
ca. 65 mm Zementestrich CT-C35-F5-S65 mit Zusatzmittel
(Gewerk Estrich)
ca. 20 mm Trittschalldämmung, kaschiert inkl.
reißfester wasserdichter Verbundfolie, s strich = 50
MN/m3
(Gewerk Estrich)
ca. 60+50 mm EPS Wärme- und Ausgleichsdämmung WLG
035 (Gewerk Estrich)
i.M. 30 mm zementgebundene Ausgleichsschüttung
(Gewerk Estrich)
ca. 10 mm Bauwerksabdichtung, bituminös
(Gewerk Dach)
ca. 250 mm Leichtbeton / Leichtestrich Bestand
ca. 250 mm Stahlbetonsohle Bestand

Ausführung Randanschlüsse mit bauseitigem Rammschutz
abgedeckt oder Anschluss ohne Sockelleiste.

**01.02.10 Untergrundvorbehandlung Estrich**
*** Bezugsbeschreibung
Untergrund neuer Zementestrich für nachfolgende
Belagsarbeiten vorbereiten einschl.:

Reinigung der zu belegenden Flächen von
Verschmutzungen und haftungsmindernden Schichten
Bestandteile und Schichten an der Estrichoberfläche
durch geeignetes Untergrundvorbereitungsverfahren (z.B.
Schleifen) entfernen
Erforderliche Schutzmaßnahmen, staubdichte Abklebungen,
Absaugen etc.
anfallendes Material aufnehmen, transportieren und
ordnungsgemäß entsorgen.

Lage: EG-OG2
A0.01 - Eingangshalle
Flurflächen A0.10 - Flur 01, A0.40 - Flur 03
Treppenhäuser Zwischen- und Hauptpodestflächen
A0.20 / A1.20 / A2.20 - TRH01,
A0.30 - TRH02,
A0.50 / A1.50 / A2.50 - TRH03

Ausführung unterschiedlich große Einzelflächen,
Raumgrößen ca. 6 - 80 m2
Menge: 382,000 m2

**01.02.20 Untergrundvorbehandlung TRH 01 und 03**
*** wie Position 01.02.10
Ausführung an Treppenstufen TRH 01 und 03 EG bis OG2
bestehend aus Stell- und Trittstufen
Treppenlauf gerade 11 Stg. 16,3/29 cm
Treppenlaufbreite ca. 1,52 m

Abrechnung nach Stück Treppenlauf komplett
Menge: 6,000 Stck

**01.02.30 Untergrundvorbehandlung TRH 01 und 03 oberster Treppenlauf**
*** wie Position 01.02.10
Ausführung an Treppenstufen TRH 01 und 03 OG2
bestehend aus Stell- und Trittstufen
Treppenlauf gerade 12 Stg. 16,3/29 cm
Treppenlaufbreite ca. 1,52 m

Abrechnung nach Stück Treppenlauf komplett
Menge: 2,000 Stck

**01.02.40 Spachtelung Estrich**
*** Bezugsbeschreibung
Vollflächige Spachtelung des Zementestriches mit
stuhlrollengeeigneter, schnellabbindender,
spannungsarmer, schubfester, selbstnivellierender
Egalisierungsmasse, Auftragsstärke bis 2 mm. Ein
dauerhafter Verbund mit dem Estrich muss gewährleistet
sein, Oberfläche fertig gerichtet für das Verlegen von
Betonwerkstein. Ausführung einschl.
Voranstrich/Grundierung zur Erzielung eines guten
Haftgrundes.

Entlüften der frisch eingebrachten Spachtelschicht mit
einer Stachelwalze zur Erzielung einer optimalen
Oberfläche. Zwischenschliff der gespachtelten Fläche
mit einer geeigneten Einscheibenmaschine und Reinigen
mit einem geeigneten Industriestaubsauger.
Spachtel- und Ausgleichsmassen und Kleber müssen den an
die Bodenbeläge gestellten Anforderungen genügen.

Lage: EG-OG2
A0.01 - Eingangshalle
Flurflächen A0.10 - Flur 01, A0.40 - Flur 03
Treppenhäuser Zwischen- und Hauptpodestflächen
A0.20 / A1.20 / A2.20 - TRH01,
A0.30 - TRH02,
A0.50 / A1.50 / A2.50 - TRH03
Menge: 382,000 m2

**01.02.50 Unebenheiten/Höhenausgleich Spachteln**
*** wie Position 01.02.40
Ausführung als Ausgleich von Unebenheiten/
Höhendifferenzen des Zementestrichs in Teilflächen und
in Anschlussbereichen durch Aufspachtelung.

Auftragstärke gesamt bis 20 mm,
Abrechnung je weitere 5 mm angefangene Aufspachtelung.

Der Betonwerksteinbelag ist höhengleich zu den
angrenzenden Belägen z.B. Lino oder Fliesen zu
verlegen.
Menge: 40,000 m2

**01.02.60 Unebenheiten/Höhenausgleich Spachteln Treppenstufen**
*** wie Position 01.02.40
Ausführung als Ausgleich von Unebenheiten/
Höhendifferenzen der Ortbetontreppen durch
Aufspachtelung.

Auftragstärke gesamt bis 20 mm,
Abrechnung je weitere 5 mm angefangene Aufspachtelung
und je Treppenstufe mit einer Aufsichtsfläche von ca.
290 x 1.520 mm
Menge: 10,000 Stck

**01.02.70 Unebenheiten/Höhenausgleich Abschleifen**
*** Bezugsbeschreibung
Abschleifen von Flächen aus Zementestrichs zum
Erreichen der erforderlichen Estrichoberkante in
Anschlussbereichen/Teilflächen; Ausführung einschl.
Beseitigen des Schleifstaubes.

Abrechnung je angefangene abgetragener Estrichstärke
von 5 mm.

Der Betonwerksteinbelag ist höhengleich zu den
angrenzenden Belägen z.B. Lino oder Fliesen zu
verlegen.
Menge: 40,000 m2

**01.02.80 Unebenheiten/Höhenausgleich Abschleifen Treppenstufen**
*** wie Position 01.02.70
Ausführung von Treppenstufen aus StBeton

Abrechnung je angefangene abgetragener Stärke von 5 mm.
und je Treppenstufe mit einer Aufsichtsfläche von ca.
290 x 1.520 mm
Menge: 10,000 Stck

**01.02.90 Verharzen Fugen**
Fachgerechtes Schließen von Fugen des Zementestriches
mit Epoxidharz und abschließendem Abstreuen mit
Quarzsand einschl. Voranstrich, Vernadelung, Absanden
Schnitte.
Menge: 50,000 m

**01.02.100 Aussparung 0,1 m2**
*** Bezugsbeschreibung
Nachträgliches Schließen von Aussparungen im
Zementestrich, mit Mörtelmischung auf Epoxidharzbasis
inkl. notwendiger Untergrundvorbehandlung und
Grundierung. Estrichstärke bis ca. 65 mm. Ausführung
einschl. erforderlicher Randstreifen und fachgerechtem
Anarbeiten an bestehenden Estrich.
Wärme- und Trittschalldämmungen sind wo notwendig zu
ergänzen/auszubessern.

Einzelgröße bis 0,1 m2
z.B. 10/10 cm, 20/50 cm
Menge: 5,000 Stck

**01.02.110 Aussparung 0,45 m2**
*** wie Position 01.02.100
Einzelgröße 0,11 bis 0,45 m2
z.B. 50/50 cm
Menge: 5,000 Stck

**01.02.120 Türschwellen Aufzug ergänzen**
*** wie Position 01.02.100
Ausführung an Aufzug-Schachttüren
als Streifen von ca. 25 cm Breite
Einzellängen ca. 1,0 m
Einbaustärke bis ca. 65 mm
Menge: 3,000 Stck

**01.02.130 Randdämmstreifen entfernen**
Fachgerechtes abtrennen und entsorgen des
Randdämmstreifen ggf. einschließlich Tackernadeln.

Ausführung im Zuge der Belagsarbeiten beim Verlegen der
Beläge.
Menge: 415,000 m

**01.02.140 Ausgleichsmörtel unter Sauberlaufmatten**
Ausgleichsmörtel unter Sauberlaufmatten als
vorgemischter, selbstverlaufender,
Kunstharz-Zement-Ausgleichsmörtel geeignet für die
Verlegung von Sauberlaufmatten, für Schichtdicken: 3 -
20 mm, als Höhenausgleich auf Zementestrichen, inkl.
Grundierung, liefern und gem. Herstellervorschriften
auftragen.

Abrechnung je Höhenausgleichslage von 5 mm

Technische Eigenschaften
EMICODE: EC 1PLUS: sehr emissionsarm
GISCODE: ZP1 - Zementäre Produkte chromatarm
frostbeständig
wasserfest
schnellabbindend
Menge: 50,000 m2

**01.02.150 Entkopplungsmatte**
Liefern und einbauen von Entkopplungsmatten aus
Sandwich-Polyestervlies mit Gewebearmierung 0,6 mm
stark, geeignet zur Verlegung auf neuen und bestehenden
Estrichen zur Entkopplung unter Betonwerksteinbelägen
auf vorhandenen oder neuen Estrichuntergrund.
Menge: 143,000 m2

#### Untertitel 01.03 Betonwerksteinarbeiten

**01.03.10 Betonwerksteinbelag**
*** Bezugsbeschreibung
Liefern und verlegen von Bodenbelägen aus
Betonwerkstein nach DIN 18200 und DIN 18333 als
einschichtige Platten nach EN 13748-1, Gesteinskörnung
nach EN 12620 dauerhaft im Mörtelbett, einschl. Fugen
mit Fugenmörtel verfugen. Platten aus einer
Produktions-Charge kommend.

Material:
Kunststein aus Marmorsplitt und Portlandzement, massiv
und homogen
Oberfläche: fein strukturiert, geschliffen,
Rutschfestigkeit R9 nach DIN 51130
Kanten gesägt
Oberfläche werkseitig imprägniert, UV-beständig
eingefärbt, Farbton nach Bemusterung und Angabe des
Architekten aus Standardfarbpalette des Herstellers,
hell/weiß/beige bis grau, passend zu Bodenbelag Haus
B+C
Plattengröße Nennmaß ca. 600 x 600 mm
Plattenstärke ca. 30 mm
Verklebung mit Flexkleber

Eigenschaften und Normwerte bezügl. Wasseraufnahme,
Biegezugfestigkeit, Druckfestigkeit, Brandverhalten und
Schleifverschleiß sind gem. DIN EN 13748-1 zu erfüllen.

Verlegung (Einzukalkulieren sind folgende
Arbeitsschritte):
(Untergrund: bauseitiger Zementestrich)
Voranstrich, Grundierung
Liefern, Verlegen des Betonwerksteinbelags im
Mittelbettverfahren mit geeignetem flexiblen Kleber,
ca. 5-8 mm inkl. Ausgleich von Konstruktionshöhen in
dieser Stärke
Verlegemuster und -richtung parallel zu einer
Wand/Fassade im Kreuzverband, in Abstimmung mit dem
Architekten gem. Verlegeplan des AN. Passplatten,
Zuschnitt/Verschnitt (gerade Plattenschnitte) ist
einzukalkulieren, Fugenbreite ca. 3 mm
Passtücke nicht kleiner als eine halbe Platte
Verfugung mit mineralisch gebundenem Mörtel, Farbton in
Abstimmung mit dem Architekten einschl. Anlagen von
Probefugen
Passscharen, Zuschnitt und Verschnitt an angrenzenden
Wandbauteilen und an Fluchtpunkte in Verlängerung von
Wandfluchten oder an Dehnfugen innerhalb der
Belagsfläche sowie das Verlegen der Flächen in
Türlaibungen aus der Belagsfläche kommend ist
einzukalkulieren.
Das Fugenmaß aus dem Bestand ist in
Anschlussbereichen Bestand-neuer Belag zu
übernehmen!

Lage: EG-OG2
A0.01 - Eingangshalle
Flurflächen A0.10 - Flur 01, A0.40 - Flur 03
Treppenhäuser Zwischen- und Hauptpodestflächen
A0.20 / A1.20 / A2.20 - TRH01,
A0.30 - TRH02,
A0.50 / A1.50 / A2.50 - TRH03

'.........'
Angebotener Hersteller

'.........'
Angebotener Produkttyp
Menge: 347,000 m2

**01.03.20 Betonwerksteinbelag Reserveplatten**
*** wie Position 01.03.10
Nur Liefern von Belägen 30 mm stark, Format 400 x 400
mm als Reserveplatten.
Die Platten sind an einem Ort im Gebäude nach Angabe
der Objektüberwachung zur Lagerung zu transportieren.

Abrechnung nach Stück Platte
Menge: 10,000 Stck

**01.03.30 Zulage Passplatten bis 1,1 m**
*** Bezugsbeschreibung
Zulage zu vorbeschriebenen Betonwerksteinbelägen für
das verlegen von Passplatten in Türlaibungsflächen,
d.h. 1 Platte innerhalb der Laibungsfläche entsprechend
Türbreite bis ca. 110 cm und Laibungstiefe ca. 20-40
cm.

Abrechnung nach Stück Tür
Menge: 15,000 Stck

**01.03.40 Zulage Passplatten 1,15-2,5 m**
*** wie Position 01.03.30
Türbreite ca. 115 - 250 cm
Menge: 15,000 Stck

**01.03.50 Betonwerkstein Trittstufen TRH 01 und 03**
*** wie Position 01.03.10
Ausführung als Trittplatten auf Treppenläufen TRH01 und
TRH 03 (Raum A0.20, A1.20, A2.20, A0.50, A1.50, A2.50)
Plattenstärke ca. 40 mm, Verlegung verklebte Ausführung
gem. Herstellervorgaben

Treppenkantenausbildung gerade ohne Untertritt, Fuge in
der Stellstufenansicht.

Abmessungen:
Stufenlänge gesamt: ca. 1.517,5 mm,
beidseitig ca. 10 mm über StBetontreppenlauf
überstehend
Plattentiefe: ca. 310 mm (sichtbare Aufsichtsfläche ca.
290 mm)
Teilung in 2 Platten ca. 759 + 759 mm

Siehe Detail PSA A A DE TRH 01+03-10

Abrechnung nach Stück Stufe für Gesamtlänge ca. 1.517,5
mm
Menge: 84,000 Stck

**01.03.60 Betonwerkstein Antrittplatte TRH 01 und 03**
*** wie Position 01.03.10
Ausführung als Antrittplatten unterste/oberste Stufe
TRH01 und TRH 03 (Raum A0.20, A1.20, A2.20, A0.50,
A1.50, A2.50)
Plattenstärke ca. 30 mm, Verlegung verklebte Ausführung
gem. Herstellervorgaben

Treppenkantenausbildung gerade ohne Untertritt, Fuge in
der Stellstufenansicht.

Abmessungen:
Stufenlänge gesamt: ca. 1.550 mm
Plattentiefe: ca. 320 - 360 mm angepasst an
Gebäudeachsen und Treppengeometrie
Teilung in 2 Platten ca. 759 + 759 mm

Abrechnung nach Stück Stufe für Gesamtlänge ca. 1.517,5
mm
Menge: 10,000 Stck

**01.03.70 Betonwerkstein Antrittplatte TRH 01 und 03**
*** wie Position 01.03.10
Ausführung als Antrittplatten unterste/oberste Stufe
TRH01 und TRH 03 (Raum A0.20, A1.20, A2.20, A0.50,
A1.50, A2.50)
Plattenstärke ca. 30 mm, Verlegung verklebte Ausführung
gem. Herstellervorgaben

Treppenkantenausbildung gerade ohne Untertritt, Fuge in
der Stellstufenansicht.

Abmessungen:
Stufenlänge gesamt: ca. 1.550 mm
Plattentiefe: ca. 361 - 400 mm angepasst an
Gebäudeachsen und Treppengeometrie
Teilung in 2 Platten ca. 759 + 759 mm

Abrechnung nach Stück Stufe für Gesamtlänge ca. 1.517,5
mm
Menge: 4,000 Stck

**01.03.80 Betonwerkstein Stellstufen TRH 01 und 03**
*** wie Position 01.03.10
Ausführung als Stellstufen an Treppenlauf TRH01 und TRH
03 (Raum A0.20, A1.20, A2.20, A0.50, A1.50, A2.50)
Plattenstärke ca. 20 mm, Verlegung verklebte Ausführung
gem. Herstellervorgaben

Treppenkantenausbildung gerade ohne Untertritt, Fuge in
der Stellstufenansicht.

Abmessungen:
Stufenlänge gesamt: ca. 1.517,5 mm,
beidseitig ca. 10 mm über StBetontreppenlauf
überstehend
Plattenhöhe: ca. 123,45 mm
Teilung in 2 Platten ca. 759 + 759 mm, die Fugen sind
jeweils von darüberliegender Trittstufe zu übernehmen

Abrechnung nach Stück Stufe für Gesamtlänge ca. 1.517,5
mm
Menge: 90,000 Stck

**01.03.90 Reinigung und Erstpflege**
*** Bezugsbeschreibung
Reinigung der Beläge als Nassreinigung mit
Reinigungsmittel nach Herstellervorgaben und Aufbringen
der Erstpflege als Konservierung der Bodenflächen.
Auftrag, Verbrauch und Trocknungszeiten enstpr.
Herstellerangaben.

Ausführung zeitversetzt zu den Verlegearbeiten in
Abstimmung mit der Objektüberwachung. Extraanfahrten
sind einzukalkulieren.

Die Ausführung der Reinigungsarbeiten einschl. der
Fabrikate der Reinigungs- und Pflegemittel sind mit der
Objektüberwachung abzustimmen. Das Reinigungspersonal
ist in Reinigung und Pflege des Bodens einzuweisen.
Menge: 347,000 m2

**01.03.100 Reinigung und Erstpflege TRH 01 und 03**
*** wie Position 01.03.90
Ausführung an Treppenstufen TRH 01 und 03 EG bis OG2
bestehend aus Stell- und Trittstufen
Treppenlauf gerade 11 Stg. 16,3/29 cm
Treppenlaufbreite ca. 1,52 m

Abrechnung nach Stück Treppenlauf komplett
Menge: 6,000 Stck

**01.03.110 Reinigung und Erstpflege TRH 01 und 03 oberster Treppenlauf**
*** wie Position 01.03.90
Ausführung an Treppenstufen TRH 01 und 03 OG2
bestehend aus Stell- und Trittstufen
Treppenlauf gerade 12 Stg. 16,3/29 cm
Treppenlaufbreite ca. 1,52 m

Abrechnung nach Stück Treppenlauf komplett
Menge: 2,000 Stck

**01.03.120 Anschluss ohne Abdeckung an angrenzende Bauteile**
*** Bezugsbeschreibung
Anarbeiten des Belages an angrenzende Bauteile ohne
Abdeckung (z.B. aufgehende verputzte Wände und Stützen
ohne bauseitigen Rammschutz, Sichtbetonwände,
Winkelschienen, Fassadenbauteile, o.ä. inkl.
elastischer Anschlussverfugung Farbe nach Angabe des
Architekten.

Arbeitsschritte:
Exakter fluchtgerechter Zuschnitt der
Betonwerksteinplatten in Ánschlussbereichen
Vorreinigung
ggf. erforderlicher Fugenunterfüllung und
Fugenvorbehandlung mit geeignetem Primer nach Angaben
des Dichtstoffherstellers, Abklebarbeiten
elastischer, neuralvernetzender, 1K Silicondichtstoff
Chlorparaffine, KWS-Weichmacher < 0,1%, Lösemittel <1%.
Das zur Anwendung kommende Material muss wasserfest,
alterungsbeständig, dehnungsfähig, streichfähig, sowie
temperaturbeständig sein.
Fugenbreite bis 15 mm.
Farbe nach Wahl des Architekten aus
Hersteller-Standardfarbflächer.
Menge: 156,000 m

**01.03.130 Anschluss ohne Abdeckung an angrenzende Bauteile TRH 01 und 03**
*** wie Position 01.03.120
Ausführung an Treppenstufen TRH 01 und 03 EG bis OG2
bestehend aus Stell- und Trittstufen
Treppenlauf gerade je 11-12 Stg. 16,3/29 cm
Treppenlaufbreite ca. 1,52 m

Abrechnung nach abgewickelter Länge entlang Stell- und
Trittstufen beidseitig.
Menge: 42,000 m

**01.03.140 Anschluss mit Abdeckung durch bauseitigen Rammschutz**
Anarbeiten des Belages an angrenzende Bauteile Wände
und Stützen mit Abdeckung durch bauseitigen Rammschutz,
Sockelleisten o.a. inkl. elastischer Anschlussverfugung
Farbe nach Angabe des Architekten.

Arbeitsschritte:
Vorreinigung
ggf. erforderlicher Fugenunterfüllung und
Fugenvorbehandlung mit geeignetem Primer nach Angaben
des Dichtstoffherstellers, Abklebarbeiten
elastischer, neuralvernetzender, 1K Silicondichtstoff
Chlorparaffine, KWS-Weichmacher < 0,1%, Lösemittel <1%.
Das zur Anwendung kommende Material muss wasserfest,
alterungsbeständig, , dehnungsfähig, streichfähig,
sowie temperaturbeständig sein.
Fugenbreite bis 15 mm.
Farbe nach Wahl des Architekten aus
Hersteller-Standardfarbflächer.
Menge: 186,000 m

**01.03.150 Bewegungsfugenprofil**
*** Bezugsbeschreibung
Ausbilden von Fugen über bauseits im Estrich
ausgebildeten Dehnfugen durch Einbauen eines
Bewegungsfugenprofils, einschl. allen erf.
Befestigungsmaterialien, Trennstreifen, evtl.
Unterlagen (kein Abdeckprofil) sowie einschl.
Zuschnitt/Passplatten/Passscharen im Anschluss an das
Profil. Höhe entspr. Belagshöhe.

Ausführung in unterschiedlichen Einzellängen, auch
Kurzstücke.

Einzukalkulieren ist die elastische Anschlussfuge
beidseitig einschl. den Arbeitsschritten wie vor für
Anschluss ohne Abdeckung beschrieben.
Farbe nach Wahl des Architekten aus
Hersteller-Standardfarbflächer.
Menge: 42,000 m

**01.03.160 Bewegungsfuge dauerelastisch**
*** wie Position 01.03.150
Ausführung ohne Bewegungsfugenprofil mit elastischer
Verfugung, Farbe nach Wahl des Architekten aus
Hersteller-Standardfarbflächer.
Menge: 25,000 m

**01.03.170 Abschlussprofil**
Liefern und einbauen von Abschlussprofilen aus
Edelstahl gebürstet als Winkelprofil mit gelochtem
Befestigungsschenkel und umgefalzter Kopfausbildung,
Profilhöhe in Belagstärke.
Ansichtsbreite ca. 2 mm
Ausführung z.B. unter Türen in Einzellängen von ca. 1 m
bei Belagwechseln, sowie im Übergang Sauberlaufmatte -
Betonwerkstein oder als Abschluss Parkett -
Treppenstufe Forum.

Einzukalkulieren ist die elastische Anschlussfuge
einseitig an das Profil einschl. den Arbeitsschritten
wie vor für Anschluss ohne Abdeckung beschrieben, Farbe
nach Wahl des Architekten aus
Hersteller-Standardfarbflächer.

Es ist darauf zu achten, dass die Schienen oder Winkel
mittig unter dem späteren Türblatt sitzen. Es sind
Spezialprofile und Schienen aus Edelstahl zu verwenden,
die auf die Unterkonstruktion derart auszurichten sind,
dass OK Profil und OK Belag höhenmäßig genau
übereinstimmen.
Menge: 25,000 m

**01.03.180 Kontraststreifen TRH 030-130**
Liefern und einbauen von Kontraststreifen als
eingelassene Streifen über die gesamte Stufenbreite ca.
1.520 mm, ca. 40/15 mm, aus gleichem Material wie der
Trittstufenbelag jedoch im Kontrast-Farbton nach
Bemusterung und Angabe des Architekten im
Sonder-Farbton.

Ausführung an Treppe TRH 01 und 03 an oberster und
unterster Stufe je Treppenlauf.

Abrechnung nach Stück Trittstufe
Menge: 18,000 Stck

#### Untertitel 01.04 Sauberlaufmatten

**01.04.10 Sauberlaufmatte Eingangsbereich A0.01**
*** Bezugsbeschreibung
Liefern und verlegen von Schmutzfangmatten, geeignet
für die Verlegung in stark frequentierten
Eingangsbereichen im Innenbereich. Verlegung geklebt
auf vollflächig gespachtelten Untergrund (siehe Titel
vorbereitende Arbeiten).

Material:
Polmaterial: Polyamid BCF durchgefärbt
Trägermaterial: Polyesterfaservlies
Rückenmaterial: Vinyl
Herstellungsart: getuftet, ca. 5/32 Schnittpol
Farbton meliert, Farbton nach
Standardherstellerfarbkarte nach Bemusterung und Angabe
des Architekten
umlaufender Vinyl-Stoßrand ca. 25 mm
Gesamtstärke: ca. 9 mm

Eigenschaften:
Brandverhalten: mind. Bfl-s1 EN 13501-1
Rutschhemmung My > 0,30 EN 13893
Antistatik <= 2 kV ISO 6356
Geeignet für Beroll- und Befahrbarkeit mit Rollstühlen,
Transportkarren. Die Sauberlaufzone muss den
Anforderungen der Barrierefreiheit entsprechen.
Belastung: normal bis stark

Verlegung:
Verlegung auf vollflächig gespachtelten Untergrund mit
Zweikomponentenkleber
Das Anarbeiten der Sauberlaufmatten auch ohne Abdeckung
durch Sockelleisten o.ä. an angrenzende aufgehende
Wände, Fassadenbauteile oder Winkelschienen ist
einzukalkulieren.
Die Matte ist passgenau als Sonderanfertigung nach
Aufmaß anzufertigen. Ausführung entspr. Raumgeometrie
wie in den beiliegenden Planunterlagen dargestellt.

'.........'
Angebotener Hersteller

'.........'
Angebotener Produkttyp

Ausführung gem. Bodenübersichtspläne und Detail
Bodenaufbauten, Lage in Raum A0.01 Eingang.
Begrenzung durch Eingangsfassade, Massivwände und
angrenzender Betonwerksteinbelag.
Menge: 38,000 m2

**01.04.20 Sauberlaufmatte TRH 03 A0.50**
*** wie Position 01.04.10
Ausführung gem. Bodenübersichtspläne und Detail
Bodenaufbauten, Lage in Raum A0.50 TRH 03
Begrenzung durch Außentürelement, Innentürelement,
Massivwände und angrenzender Betonwerksteinbelag.
Menge: 7,000 m2

**01.04.30 Sauberlaufmatte WC Flur A0.06**
*** wie Position 01.04.10
Ausführung gem. Bodenübersichtspläne und Detail
Bodenaufbauten, Lage in Raum A0.06 WC Flur
Begrenzung durch Außentürelement, Massivwände und
angrenzender Fliesenbelag.
Menge: 5,000 m2

**01.04.40 Sauberlaufmatte OG**
*** wie Position 01.04.10
Ausführung im OG1

Ausführung als lose Matte, Ränder gekettelt, mit
rutschfester Unterseite.

1,50 x 3,00 m
Menge: 2,000 Stck

**01.04.50 Winkelrahmen Schmutzfangmatte**
Systemkonformer Mattenrahmen als Winkelrahmen passend
zu zuvor beschriebenen Schmutzfangmatte, inkl.
Winkelverbinder, Ausgleich Untergrund und
Befestigungsanker.

Ausführung als Übergangsschiene zwischen Betonwerkstein
und Sauberlaufmatte
(nicht umlaufend an Sauberlaufmatte, da Begrenzung
durch aufgehende Wände)
Menge: 25,000 m

#### Untertitel 01.05 Betonwerksteinarbeiten an bestehenden Belägen

**01.05.10 Ergänzen von Fehlstellen mit Bestandsplatten > 1,0 m2**
*** Bezugsbeschreibung
Aufnehmen von bauseits gelagerten Bestandsplatten im
Gebäude, Transport zur Verwendungsstelle, reinigen und
verlegen bei Fehlstellen im Bestand einschl. Verfugung
der Platten untereinander und im Anschluss an den
Bestandsbelag.
Bestandsbelag Platten ca. 400 x 400 mm
Schnitte zum Anpassen an die Fläche im Verlegemuster
sind einzukalkulieren

Ausführung an Flächen > 1,0 m2 z.B. Fläche OG Raum
A1.01 Flur

Abrechnung nach m2
Menge: 19,000 m2

**01.05.20 Ergänzen von Fehlstellen mit Bestandsplatten 5.001-10.000 cm2**
*** wie Position 01.05.10
Ausführung an Kleinflächen 5.001-10.000 cm2
z.B. Fläche bis 1,0 x 1,0 m oder auch als Streifen z.B.
0,4 x 3,0 m z.B. im Anschluss an Fenster/Türen

Abrechnung nach Stück Kleinfläche
Menge: 20,000 Stck

**01.05.30 Ergänzen von Fehlstellen mit Bestandsplatten 1.601-5.000 cm2**
*** wie Position 01.05.10
Ausführung Kleinfläche 1.600 - 5.000 cm2,
z.B. bis ca. 50 x 100 cm Einzelgröße oder auch als
Streifen z.B. ca. 20 x 100 cm im Anschluss an
Fenster/Türen

Abrechnung nach Stück Kleinfläche
Menge: 14,000 Stck

**01.05.40 Ergänzen von Fehlstellen mit Bestandsplatten 501-1.600 cm2**
*** wie Position 01.05.10
Ausführung Kleinstfläche 501 bis 1.600 cm2,
d.h. bis ca. 40 x 40 cm Einzelgröße

Abrechnung nach Stück Kleinstfläche
Menge: 2,000 Stck

**01.05.50 Ergänzen von Fehlstellen mit Bestandsplatten bis 500 cm2**
*** wie Position 01.05.10
Ausführung Kleinstfläche bis 500 cm2,
d.h. bis ca. 22 x 22 cm Einzelgröße

Abrechnung nach Stück Kleinstfläche
Menge: 5,000 Stck

**01.05.60 Ergänzen von Fehlstellen mit Bestandsplatten Löcher rund 51 bis 150 mm**
*** wie Position 01.05.10
Schließen von runden Löchern im Plattenbelag z.B. nach
bauseits entfernten Installationen.
Anpassarbeiten an die Aussparungsgröße, Schnitte sind
einzukalkulieren
Durchmesser ca. 51-150 mm

Abrechnung nach Stück geschlossener Aussparung
Menge: 5,000 Stck

**01.05.70 Ergänzen von Fehlstellen mit Bestandsplatten Löcher rund bis 50**
*** wie Position 01.05.10
Schließen von runden Löchern im Plattenbelag z.B. nach
bauseits entfernten Installationen.
Anpassarbeiten an die Aussparungsgröße, Schnitte sind
einzukalkulieren
Durchmesser bis ca. 50 mm

Abrechnung nach Stück geschlossener Aussparung
Menge: 25,000 Stck

**01.05.80 Mehraufwand für zeitversetzte Ausführung**
Die Arbeiten am Bestand sind zeitversetzt auszuführen.
In diese Position sind alle Mehraufwendungen, die
daraus entstehen (z.B. für Baustelleneinrichtung und
Extraanfahrten) einzukalkulieren.
Menge: 1,000 psch

**01.05.90 Reinigung und Erstpflege Bestand**
Reinigung der vorhandenen bestehenden
Betonwerkstein-Beläge als Nassreinigung mit
Reinigungsmittel nach Herstellervorgaben und Aufbringen
der Erstpflege als Konservierung der Bodenflächen.
Auftrag, Verbrauch und Trocknungszeiten enstpr.
Herstellerangaben.

Ausführung zeitversetzt zu den Verlegearbeiten in
Abstimmung mit der Objektüberwachung. Extraanfahrten
sind einzukalkulieren.

Die Ausführung der Reinigungsarbeiten einschl. der
Fabrikate der Reinigungs- und Pflegemittel sind mit der
Objektüberwachung abzustimmen. Das Reinigungspersonal
ist in Reinigung und Pflege des Bodens einzuweisen.
Menge: 530,000 m2

**01.05.100 Treppenstufen kürzen**
Kürzen der vorhandenen Treppenstufen (Treppe in
Luftraum A1.01-A2.01) als Sägeschitte mit geeignetem
Werkzeug.

Die Stufen kragen einseitig ca. 5-15 cm über den
Rohbautreppenlauf seitlich aus. Diese sind auf die
Rohbaukante zu kürzen. Die Treppenwange wird bauseits
mit einem Flachstahlprofil bekleidet.
Es ist eine gerade Kante ober- und unterseitig
herzustellen.
Die Kanten der bestehen bleibenden Treppenstufen dürfen
nicht abbrechen.

Einzukalkulieren ist das Aufnehmen, transportieren und
fachgerechte Entsorgen der abgebrochenen Kurzstücke
sowie sämtliche Schutz- und Reinigungsmaßnahmen, die
für die Arbeit an der bestehenden Treppe erforderlich
werden.

Abrechnung nach Stück Stufe mit einer
Treppenstufentiefe von ca. 30 cm
Menge: 22,000 Stck

#### Untertitel 01.06 Sonstiges Betonwerksteinarbeiten

**01.06.20 Schutzabdeckung Milchtütenmaterial**
*** Bezugsbeschreibung
Schutzabdeckung der belegten Bodenflächen für die Dauer
des Endausbaus verlegen, unterhalten sowie
rückstandsfrei beseitigen und entsorgen. Ausführung
einschl. Deponiegebühren. Nach dem Entfernen der
Abdeckung ist die Oberfläche zu reinigen
(Saugen/Wischen), siehe Position Reinigung.

Material: Michtütenmaterial

Ausführung der Position nach Baufortschritt auf
Anweisung der Objektüberwachung. Rückbau und Entsorgung
ggf. in Einzelabschnitten.
Menge: 300,000 m2

**01.06.30 Schutzabdeckung Vlies**
*** wie Position 01.06.20
Material: Vlies, Dicke 5 mm, Unterseite mit PE-Folie
kaschiert, Stöße verklebt.
Menge: 32,000 m2

**01.06.40 Schutzabdeckung Sauberlaufmatten**
Nach der Verlegung sind die Sauberlaufmatten mit einer
dampfdiffusionsoffenen Folie und Hartfaserplatten
abzudecken.
Der Bodenschutz darf nicht verrutschen, die Verlegung
hat ohne Stolperkanten zu erfolgen, liefern, verlegen,
vorhalten und auf Anweisung der Objektüberwachung
entsorgen, inkl. Entsorgungskosten, Entsorgung
zeitversetzt.
Menge: 50,000 m2

**01.06.50 Schutzabdeckung Treppe TRH 01 und 03**
*** Bezugsbeschreibung
Schutzabdeckung der belegten Treppenflächen
rutschsicher einbauen, während der Bauzeit vorhalten,
sowie nach Aufforderung durch die Objektüberwachung
rückstandsfrei beseitigen und entsorgen.
Durch die Abdeckungen dürfen keine Veränderungen an der
Belagsfläche entstehen.
Nach Entfernen der Abdeckung ist die Oberfläche zu
reinigen.

Material: dampfdiffusionsdurchlässige Wollfilzmatte,
Stöße überlappend, Ränder verklebt. und zusätzlichen
Hartfaserplatten, dicht gestoßen rutschfest verlegt.

Die Schutzabdeckung muss Baustellenverkehr aushalten
und ist bei evtl. Beschädigung instandzusetzen.

Ausführung an Treppenstufen TRH 01 und 03 EG-OG2
bestehend aus Stell- und Trittstufen
Treppenlauf gerade 11 Stg. 16,3/29 cm
Treppenlaufbreite ca. 1,52 m

Abrechnung nach Stück Treppenlauf komplett
Menge: 3,000 Stck

**01.06.60 Schutzabdeckung Treppe TRH 01 und 03 oberster Treppenlauf**
*** wie Position 01.06.50
Ausführung an Treppenstufen TRH 01 und 03 OG2
bestehend aus Stell- und Trittstufen
Treppenlauf gerade 12 Stg. 16,3/29 cm
Treppenlaufbreite ca. 1,52 m

Abrechnung nach Stück Treppenlauf komplett
Menge: 1,000 Stck

**01.06.70 Zusätzliche Elastische Fugen**
Zusätzliche elastische Verfugung in Bereichen die nicht
durch vorbeschriebene Anschlusspositionen erfasst sind
mit dauerelastischer, chemikalienbeständiger und
alterungsbetändiger Fugenverschluss in Innenräumen mit
Betonwerkstein, mit Fugendichtstoff DIN 18540 zum
Abdichten von mechanisch und chemisch hoch
beanspruchten Boden-und Anschlussfugen,
ausführen, inkl. Vorreinigung und ggf. erforderlicher
Fugenunterfüllung und Fugenvorbehandlung mit geeignetem
Primer nach Angaben des Dichtstoffherstellers,
elastischer, neuralvernetzender, 1 K Silicondichtstoff
fungistatisch,

Fugenbreite bis 15 mm.

Farbe: nach Bemusterung und Angabe des Architekten.
Menge: 50,000 m

#### Untertitel 01.07 Stundenlohnarbeiten

**01.07.10 Vorarbeiter/-in, Polier/-in**
*** Bezugsbeschreibung
Stundenlohnarbeiten durch Arbeitskräfte auf Anordnung
des AG ausführen. Der Verrechnungssatz für die
jeweilige Arbeitskraft umfasst sämtliche Aufwendungen,
insbesondere den tatsächlichen Lohn einschließlich
vermögenswirksamer Leistungen mit den Zuschlägen für
Gemeinkosten (Sozialkassenbeiträge, Winterbauumlage und
dgl.), sowie Lohn bzw. Gehaltsnebenkosten und Zuschläge
für Überstunden.

Vorarbeiter/-in, Polier/in (ab Lohngruppe 5)
Menge: 10,000 h

**01.07.20 Baufachwerker/-in, Baufacharbeiter/-in**
*** wie Position 01.07.10
Baufachwerker/-in, Baufacharbeiter/-in (Lohngruppe 2a
bis 4)
Menge: 10,000 h

**01.07.30 Bauhelfer/-in**
*** wie Position 01.07.10
Bauhelfer/-in (Lohngruppe 1 bis 2b)
Menge: 10,000 h

USt %: 19,00
